# KHE Beleuchtung Trackt C UG-1.OG
Angebotsaufforderung (GAEB DA XML 3.3, DA83)
Projekt: KHE_B...
Währung: EUR
Vergabeart: Öffentliche Ausschreibung
Ausführungsbeginn: 21.09.2026
Ausführungsende: 18.12.2026
Erstellt mit: GXML Toolbox V3.3 R20220330, ORCA AVA 27 27.00.00, 13.07.2026

## I. Allgemeine Angaben
I. Allgemeine Angaben

Vertragsgrundlage sind die eingefügten Allgemeinen, Zusätzlichen, Technischen und Besonderen Vertragsbedingungen (durch Unterschrift anerkannt).
Teilnahme am Wertungsverfahren setzt Einhaltung des Abgabetermins voraus. Wertung nur bei vollständig ausgefüllten Unterlagen.
Alle Einzelpreise netto in EUR mit max. 3 Nachkommastellen.
Ein Bieterangabenverzeichnis kann Bestandteil sein. Änderungen/Alternativen nur bei schriftlicher Vereinbarung gültig. Unterschrift/Stempel auf den Seiten 'Zwei', 'Drei' und der LV-Zusammenfassung erforderlich.

Beizulegen:
gültige Freistellungsbescheinigung (Bauabzugssteuer) und aktueller Eignungsnachweis (z. B. PQ).

Anlagen sind Ausschreibungsbestandteil.
Skonto: -; Vertragsstrafe: -; Sicherheit/Gewährleistung: 3,00 % vom Rechnungsbetrag. Abzüge (Erfüllungsbürgschaft, anteilige Baubeschilderung/Baureinigung/Bauwasser/Baustrom, Bauleistungsversicherung): -.

## II. Technische Vorschriften (TV)
II.  Technische Vorschriften (TV)

1.  Vorschriften

Folgende Vorschriften, Empfehlungen und Richtlinien in neuester Fassung
sind bindend vorgeschrieben bzw. müssen u.a. beachtet und eingehalten
werden:

1.1  VDE-Vorschriften gemäß VDE 0022 (insbesondere 0100, 0100-710,
 0100-718, 0100-560, 0165, 0185-305)
1.2  Verdingungsverordnung für Bauleistungen (VOB Teile B und C)
1.3  Bestimmungen des örtlichen Verteilungsnetzbetreibers (Westnetz)
1.4  Bestimmungen der Deutschen Telekom AG
1.5  Bestimmungen der Branddirektion und der örtlichen Feuerwehr
1.6  Merkblätter, Richtlinien und Vorschriften vom Verband der
 Sachversicherer e.V. (VdS)
1.7  Auflagen vom Gewerbeaufsichtsamt
1.8  Unfallverhütungsvorschriften der Deutschen gesetzlichen Unfallversicherung (DGUV) und
 anderer einschlägiger Berufgsgenossenschaften
1.9  DGUV Information 213-106, Explosionsschutzdokument
1.10 TRGS 521 Faserstäube
1.12  DGUV V38 Bauarbeiten mit Durchführanweisungen
1.13  Verordnung über den Bau von Betriebsräumen für elektrische Anlagen (Elt-BauVO)
 und sonstige baurechtliche Vorschriften
1.14  Bauordnung des Landes Nordrhein-Westfalen, neueste Ausgabe
1.15  Muster-Leitungsanlagen-Richtlinie (MLAR)

2.  Beschreibung der Positionen

2.1 Textergänzungen
 Punktfolgen (Freistellen) und Postionen im LV und in den Vertragsbedingungen sind
 vom Bieter auszufüllen.

2.2 Erläuterungen zum LV-Text
 Mit den im Leistungsverzeichnis enthaltenen Angaben über Bauart, Bauteil, Baustoff und
 Abmessungen gelten auch der Herstellungsvorgang und - ablauf bis zur fertigen Leistung,
 unter Zugrundelegung der anerkannten Regeln der Technik und der gesetzlichen und
 behördlichen Vorschriften als beschrieben.
 Hierbei bedeutet 'Bauart' das Herstellen durch Zusammenfügen der Stoffe und Bauteile
 bis zur fertigen Leistung. Die fertige Leistung ist mit einer erfolgreichen betriebsmäßigen
 Prüfung (Messprüfung und Funktionsprüfungen) der Anlage abgeschlossen.

 Sofern in der Leistungsbeschreibung die Bezeichnung 'Betriebsmittel' verwendet wird,
 entspricht diese Bezeichnung der Definition nach VDE 0660 Begriffserklärung.

 Sofern in der Leistungsbeschreibung die Ausführung 'nach besonderer Anordnung
 des Auftraggebers' vorgeschrieben ist, bedeutet dies, dass auch mit der Vorbereitung
 zur Ausführung erst nach besonderer Aufforderung des Auftraggebers zu beginnen ist.

3.  Stoffe, Bauteile (zu VOB/C, Punkt 2)

3.1  Einheitliches Material
 Für Installationsgeräte, wie Hohlwanddosen, Fernschalter, Schalter und Steckdosen usw.
 ist generell ein einheitlicher Typ eines Markenfabrikates zu verwenden.

4.  Ausführung (zu VOB/C-DIN 18382 Punkt 3.1.3 und 3.1.7)

4.1 Bestandspläne
 Gemäß VOB Teil C sind Bestandspläne zu fertigen und rechtzeitig vor Abnahme der
 Leistungen dem Auftraggeber zu übergeben. Die Bestandspläne sind 1 x als Normalpause,
 farbig angelegt und geheftet, in Ordnern sortiert zu liefern.

 Des weiteren sind alle Unterlagen in DWG, XLSX und PDF-Dateiformat auf Datenträger
 (CD-Rom) zu übergeben.

 Als Bestandspläne sind zu fertigen:

 1.  Grundrisspläne UG - 1. OG mit Eintragungen von Stromkreis-Nummern (Ist-Stand),
  Geräten,wie z.B. Schalter, Beleuchtungskörper etc., Leitungsverlauf und
  Trassenverlauf bis zum Rangierverteiler. Vom RV bis zum RV und bis zur Verteilung oder
  zum Steigeschacht sind E-Trassen anzugeben.
  Eine Aufstellung der Kabel, welche in diesen E-Trassen verlegt wurden, ist mitzuliefern.
  Änderungen während der Bauzeit sind farbig in die Pläne einzutragen.
 2. Strangschemata Stark- / Schwachstrom
 3. Prinzipschaltpläne / Aufbaupläne IT/FM-Knoten und Serverschränke
 4. Messprotokolle (Elektroinstallation)
 5. Messprotokolle aller Kupfer- und LWL-Strecken
 6. Klemmenpläne
 7. Innenschaltpläne; Stromlaufpläne, Stromkreislisten (im Excel-Format)
 8. Geräte- und Ersatzteillisten
 9. Kabelverlegungspläne
 10. Funktionsbeschreibungen / Bedienungsanleitungen
 11. Farbiges Anlegen von bestimmten Eintragungen (auf Wunsch der
  Fachbauleitung)
 12. Auf Wunsch der Fachbauleitung sind zusätzliche Pläne zu erstellen,
  wenn sie für die Übersichtlichkeit der Anlagen notwendig sind.

4.2  Bedienungs- und Wartungsanweisung
 Die Bedienungs- und Wartungsanleitungen sind dem Auftraggeber spätestens
 3 Wochen vor der Abnahme vorzulegen. Gewünschte Korrekturen oder Ergänzungen
 hat der Auftragnehmer umgehend durchzuführen. Die Unterlagen sind in Ordnern
 zusammengefasst, 1-fach, zu übergeben.

4.3 Die Einheitspreise beinhalten folgende Leistungen:
 a) Klein-, Klemm-, Isolier-, Abdicht- und Befestigungsmaterial, das für die
  einwandfreie Ausführung und Funktion der Anlage erforderlich ist.
 b) Bohrungen zur Befestigung der Gerätschaften und Anlagenteile. Das Anzeichnen
  von Wand- und Deckendurchbrüchen.
  Sämtliche Aussparungen und Bohrungen in Systemtrennwände, soweit im
  Leistungsverzeichnis keine besonderen Ansätze dafür vorgesehen sind.
 c) Rohrzubehör, wie Muffen, Endtüllen, Pfeifen, Winkelstücke, T-Stücke, Stopfen,
  Einführungen, Reduzierstücke, Normalbögen, Gewindenippel usw.
 d) Zentralstücke, Wippen und Rahmen
 e) Stromkreisbeschriftungen an Taster- und Steckdosen
 f) Alle Schutzmaßnahmen und Unterhaltungsarbeiten an eigenen Leistungen
  bis zur Abnahme.
 g) Prüfung der Ausführungsunterlagen.
 h) Koordinierung und Absprache mit den auf der Baustelle befindlichen
  Handwerkern, insbesondere mit den Firmen:
  Entsorgung, Trockenbau, Maler und Bodenbelagsarbeiten
 i) Erstellung der Montageplanung.
 j) Wartung und  Prüfung aller Anlagenteile während des Gewährleistungszeitraumes.
 k) Erstellung eines Bauzeitenplans / Ablaufplans in Abstimmung mit den beteiligten
  Firmen.

4.4  Verwendung von Gips
 In Ergänzung zur VOB/C darf Gips auch nicht verwendet werden, wenn die Wände
 gefliest oder mit sonstigen Platten belegt werden.

5. Nebenleistungen (zu VOB/C, Punkt 4)

5.1 Schutz der Leistungen
 Der Schutz der ausgeführten Leistungen nach VOB/C umfasst auch das dauerhafte
 Abdecken der Anlagenteile gegen Verunreinigungen (z.B. durch Staub). Offene
 Anlagenteile sind zu verschliessen. Unter Spannung stehende Teile sind gegen
 direktes Berühren zu sichern.

5.2 Gerüste und Leitern
 Das Vorhalten von Leitern bis 2 m Höhe und Gerüsten bis 2 m Arbeitsbühnenhöhe, ist
 gem. VOB/C eine Nebenleistung, soweit im Leistungsverzeichnis keine besonderen
 Ansätze dafür vorgesehen sind.

5.3 Durchbrüche
 Durchbrüche und Stemmarbeiten in Beton sind beim Auftraggeber schriftlich zu beantragen.
 Bohrungen in Mauerwerkswänden im Zuge der Leitungsverlegung sind in Einheitspreise
 einzurechnen, sofern es sich nicht um größere Durchbrüche zur Trassenverlegung handelt
 (siehe 4.3 b).

5.4 Befestigungskonstruktionen
 Lieferung und Einbau der erforderlichen Hilfskonstruktionen aus Profilstahl und Halterungen
 von Installationsteilen und Geräten einschließlich der Stemm- und Bohrarbeiten gehört
 zu den Nebenleistungen soweit im Leistungsverzeichnis keine besonderen Ansätze
 dafür vorgesehen sind.

6. Beschriftung und Kennzeichnung

6.1 Beschriftung
 Sämtliche Anlagen und Geräte, z. B. Telefon-, Datenanschlüsse, Steckdosen,
 Abzweigkästen etc. sind entsprechend ihrer Verwendung mit den
 Stromkreisnummern bzw. Gerätebezeichnungen dauerhaft zu beschriften,
 z. B. mit gravierten Resopalschildern.

6.2 Kennzeichnung von Kabeln
 Kabel für Mess-, Regel-, Schalt- und Steuerungsanlagen sowie Zu- und
 Abgangsleitungen sind an beiden Enden mit Kabelnummern, -typ, -querschnitt
 und -aderzahl gemäß Kabelliste zu bezeichnen. Die Kabeladern sind mit
 Bezeichnungshülsen oder gleichwertig zu versehen, wobei auf die Übereinstimmung
 mit den Klemmenbezeichnungen zu achten ist.

6.3 Kennzeichnung von Klemmen oder Löt-Klemmstellen
 Sämtliche Löt- und Klemmstellen sind zu bezeichnen. In einer Legende sind
 sämtliche Anschlüsse zu bezeichnen. Die Legende ist in Klarsichthüllen am Gerät' beizulegen bzw. der Fachbauleitung zu übergeben.

7. Lackierung und Schutzanstrich

7.1 Für alle Metallteile ohne Oberflächenveredelung hat die Lackierung in einem
 vierfachen Arbeitsgang zu erfolgen, und zwar
 A Entfetten
 B Phosphatieren
 C Grundieren
 D Decklack spritzen 2 x.
 Metallteile in feuchter Umgebung sind zusätzlich mit Rostschutzfarbe zu streichen.

7.2 Farbgebung
 Die Farbgebung und Art des Decklacks (z.B. RAL-Ton bzw. Strukturlack) der
 sichtbaren Metallteile erfolgt nach Wahl des Auftraggebers bzw. gemäß
 Herstellerlisten. Die Bestimmung gilt, soweit im Leistungsverzeichnis Farbe und
 Lackart nicht festgelegt sind.

8. Metallnotierung

 Die abgegebenen Angebotspreise sind auch für Kupfer, Aluminium usw.
 Festpreise, auch wenn sich während der Bauzeit die Notierung für NE-Metalle
 ändern sollte.

9. Ausführungsunterlagen

9.1 Dem Auftragnehmer werden folgende Pläne und Unterlagen
 übergeben:

 9.1.1  Elektro-Installationspläne KG, EG, 1. OG
  Stark- und Schwachstromanlage ohne Leitungsführung mit eingezeichneten
  Geräten und Elt-Trassen sowie Stromkreisbezeichnungen.
  (Die Schwachstromanlage ist in einem gemeinsamen Plan eingezeichnet.)
 9.1.2  Steigeleitungsplan der strukturierten Verkabelung
 9.1.3  Legende für Stark- und Schwachstromanlagen mit Angaben über Höhe u.P.-Dosen
  sowie Anmerkungen zu den ElektroInstallationsplänen.

9.2 Der Auftragnehmer hat die Montagezeichnungen, wie Ausführungs-, Schema-,
 Klemmen-, Konstruktions- und Detailpläne, dem Planungsbüro 1-fach zur Prüfung
 und Genehmigung vorzulegen.
 Nach der Genehmigung sind evtl. Änderungen zu übernehmen. Die Pläne sind dann
 in 1-facher Ausfertigung zu übergeben.

 Folgende Pläne sind zu erstellen:
 9.2.1  Sämtliche abgestimmten und koordinierten Montagepläne, wie z. B.
  Grundrisspläne, Schema-, Konstruktions- und Aufbaupläne
  Knoten- und Serverschränke, FM-Verteiler der Haupt- und Geschossverteiler.
  In vorgenannten Plänen müssen alle notwendigen Maße, Größen,
  Leistungen, Fabrikats- und Typenbezeichnungen, (Kabeltypen etc.)
  Klemmen, Aderzahl, Bezeichnung, Raumbezeichnung,
  Geschoss, Rohrdurchmesser, LV-Position usw. eingetragen sein.
 9.2.2  Bei notwendigen Änderungen der Pläne, wie unter Pkt. 9.1.1 bis 9.1.5
  und 9.2.1 angegeben, sind diese sofort (während der Bauzeit) zu ändern
  und unverzüglich zur Verfügung zu stellen bzw. dem Bauleiter zu übergeben.
  Die Verrechnung der Plankosten geht zu Lasten des Auftragnehmers.

10. Gewährleistung

 Siehe Vorbemerkungen Kreis Euskirchen (Vergl. I - Allgemeine Vorbemerkungen
 K-EVM Kreis Euskirchen)

11. Prüfung der elektrischen Einrichtungen

 Nach Fertigstellung der Anlage ist eine Abnahme- und Funktionsprüfung durch eine
 anerkannte Prüfstelle durchzuführen.

 Anerkannte Prüfinstitute:

 Technischer Überwachungsverein (TÜV) oder ein staatlich anerkannter Sachverständiger.

 Das Ergebnis aller Prüfungen und Messungen ist von den Sachverständigen
 schriftlich niederzulegen.

Die bei dieser Prüfung festgestellten Mängel sind vom Auftragnehmer auf seine Kosten
umgehend zu beheben. Durch eine Nachprüfung durch den Sachverständigen,
die auf Kosten des AN durchgeführt wird, ist die ordnungsgemäße Beseitigung der beanstandeten
Mängel nachzuweisen.

Gemäß VDE 0100/610 und VDE 0108 ist der AN verpflichtet, eine Prüfung der Anlagen durchzuführen.
Über das Ergebnis dieser Prüfung ist ein Protokoll aufzustellen, das jeden Stromkreis, Potentialausgleich,
Schutzmaßnahme und Steuerleitung erfassen muss. Das Prüfbuch muss als Bestandsunterlage mit rechtsverbindlicher Unterschrift versehen vor der Gebrauchabnahme abgegeben werden. Sinngemäß ist vor der Gebrauchsabnahme die Messung des Schleifenwiderstandes VDE 0100-610 durchzuführen; dabei sind Herstellerinformationen und -empfehlungen zu beachten. Die Abnahme und die Funktionsprüfungen der gesamten Anlage werden zu verschiedenen Zeiten durchgeführt und richten sich nach dem Sanierungsfortschritt, wobei einzelne Abschnitte oder Anlagen getrennt abgenommen werden müssen.

Alle erforderlichen technischen und sicherheitstechnischen Genehmigungen, Prüfungen und Abnahmen sind durch den Auftragnehmer zu veranlassen. Er hat alle hierzu erforderlichen Unterlagen zu fertigen und einzureichen sowie das für die Abnahme erforderliche Personal, Material und die Geräte zu stellen.

Für die Abnahme der einzelnen Geräte sind Checklisten zu erstellen, welche später auch für die Wartung der Anlagen verwendet werden können.
In die Listen sind die einzelnen Daten, Fabrikats- und Typenangaben usw. einzutragen.

12. Abnahme

 Es wird unterschieden zwischen
 a) 'Bestandsabnahme (Vollständigkeit der Anlage)' und
 b) 'Funktionsabnahme (Leistung und Betriebsverhalten der Anlage)'.
 Die Abnahmen werden ausschließlich nach Eingang folgender Erklärung in zu vereinbarenden
 Fristen durchgeführt:

Zu a)  Der Auftragnehmer erklärt schriftlich, dass
 1. alle Einregulierungsarbeiten durchgeführt wurden
 2. der Probebetrieb abgeschlossen ist
 3. der Probebetrieb und die Einregulierung vertragliche Betriebsbedingungen erbracht
  haben (auf Einschränkungen ist gesondert hinzuweisen)
 4. der Nachweis aller Garantieleistungen erbracht ist
 5. die Anlage mängelfrei und betriebsbereit ist
 6. sämtliche Revisionspläne und Bedienungsanweisungen in vertraglich vereinbarter Form vorliegen
 7. Messstellen geschaffen sind und zur Verfügung stehen
 8. vorgeschriebene Messungen nach DIN 0100-610, pr. EN 50173 2nd Edition/2000 Class E und
  einseitige OTDR-Messungen (LWL) durchgeführt wurden, das Messprotokoll
  ist der Bestätigung beizufügen
 9. siehe auch Nebenleistungen

 Wird die Abnahme verweigert, so trägt der Auftragnehmer die Kosten, die dem Auftraggeber
 oder dessen Bevollmächtigten durch den Mehraufwand entstehen. Dies gilt auch für mehrfache
 Kontrollen der Mängelbeseitigung.

 Unmöglichkeit der Abnahme:

 Ist durch Verschulden des AN bis zum vereinbarten Fertigstellungstermin die Abnahme
 nicht durchzuführen, kann der Bauherr die Übernahme verweigern und fordern, dass
 der AN bis zum Zeitpunkt der Abnahme die Anlage in eigener Verantwortung und auf eigene
 Kosten betreibt.

13. Vorlage von Mustern, Katalogen und Plänen und Datenblätter

 Für die zu verwendenden Geräte, Apparate und Anlagen sind ohne Aufforderung unentgeltlich

 a) Muster vorzulegen (Option)
 b) für jedes Gerät bzw. jede Position des LV ist eine Farbfotokopie aus dem Katalog
  mit der Angabe der Position, den Abmessungen, technischen Daten und
  Bestell-Nummer alternativ jeweils ein Datenblatt als pdf-Datei einschl. aller vorgenannter
  Daten und Wertein 1-facher Ausfertigung dem Ingenieurbüro zu übergeben.

14. Zusätzliche bauseitige Leistungen

 Nach Auftragserteilung ist eine Liste sämtlicher bauseitiger Leistungen (mit Terminangaben),
 geordnet nach Berufszweig, wie Maler-, Schreiner-, Trockenbauarbeiten, dem Planungsbüro
 zu übergeben. Bei Bedarf sind dabei entsprechende Pläne 1-fach einzureichen.

15. Arbeiten in Leichtbauwänden

 Leitungen sind im Bereich der Ständerprofile durch geeignete Maßnahme (z. B. Schutzkeder,
 Leerrohre etc.) gegen 'Aufscheuern' bzw. Mantelbeschädigung zu schützen. Anteilige Kosten sind
 mit dem Einheitspreis abgegolten.

16. Gerätemontage nach den Malerarbeiten

 Die sichtbaren Geräte an den Decken und Wänden dürfen erst nach Beendigung der Malerarbeiten
 montiert werden.

17. Kabel und Leitungen

 a) Für die Verlegung von Kabeln auf Schellen ist ein Schellenabstand von 20 bis 25 mal dem
  Kabeldurchmesser einzuhalten. Oberhalb von Zwischendecken ist ein Abstand von
  40 bis max. 60 cm möglich.
 b) Bei Aufputzmontage sind Kabel und Leitungen bis 1 m über Oberkante fertiger Fußboden
  mit Stahlpanzerrohr zu schützen.
 c) Bei provisorischer Verlegung von Kabeln sind diese zur Verfügung zu stellen und
  zurückzunehmen, wobei die Montage einschl. Demontage nach den Einheitspreisen des
  LV abgerechnet werden.
 d) Der Schellenabstand für stabile Kunststoff- und Stahlrohre darf nicht größer sein als
  25 x der Außendurchmesser des Rohres, max. jedoch 0,4 m.
  Für flexibles Rohr ist der Abstand in Abhängigkeit von der Stabilität des Rohres festzulegen.

18. Wertung des Angebotes

 Das Angebot wird nur anerkannt, wenn es vollständig und ohne Zusätze  ausgefüllt ist. Änderungen
 im Angebot führen zum Ausschluss. Zusatzangebote oder im LV nicht vorgesehene
 Alternativangebote sind getrennt vom LV einzureichen. Mit der Nebenangebotsabgabe sind
 Produktinformation und Datenblätter der angebotenen Fabrikate abzugeben.

19. Zusätzliche Nebenleistungen

 Sämtliche im Leistungsverzeichnis genannten Geräte, Leuchten, Präsensmelder usw.
 beinhalten die komplette interne Verdrahtung auf Klemmen und das Absetzen und
 betriebsfertige Anschließen aller Innen- und Außenkabel, falls keine Einzelpositionen dafür
 genannt sind.

20. Technische Bedingungen

 Vorgeschrieben und einzuhalten sind alle einschlägigen DIN-Normen.

21. Frequenzangaben und Steuerspannung

 Die Wechselspannungsangaben beziehen sich auf 50 Hz. Abweichende Frequenzen sind
 im Leistungsverzeichnis als Überschriften zu den Leistungsbeschreibungen aufgeführt.

 Die Spannungen betragen 400/230 V, 50 Hz, wenn im Einzelfall nicht anders angegeben.

22. Herstellerfabrikate

 Die im Leistungsverzeichnis angegebenen Fabrikate und Typen sind verbindlich vorgegeben.
 Aus Gründen der Bestands-Einheitlichkeit im Gebäude, der einheitlichen Ersatzteil- und Lagerhaltung  sowie der wirtschaftlichen, haushaltsschonenden Betriebsführung sind gleichwertige oder alternative  Fabrikate/Typen nicht zugelassen; ein Gleichwertigkeitsnachweis findet nicht statt.

## III. Anlagenbeschreibung
III. Anlagenbeschreibung

1.0  Beleuchtungskörper

Im Rahmen der Instandhaltung werden die Beleuchtungskörper in den Büros Block C und in den WC bzw. Küchenbereichen im laufenden Betrieb ausgetauscht.
Für die aktuellen Leuchten ist eine Ersatzteilbeschaffung (T5, Vorschaltgeräte) nicht mehr möglich.

Ziel:
·  bedarfsorientierte Schaltgruppen
·  effiziente Leuchtmittel
·  Stromreduzierung
·  austauschbare Bauteile mit Nachliefergarantie

Mit der Erneuerung wird die el. Anschlussleistung halbiert. Es gelangen flache
LED Deckenaufbauleuchten teilweise abgependelt zur Ausführung.

Diese werden über einen Taster sowie Tageslichtsensor mit integriertemPräsensmelder
aktiviert bzw. geregelt.

Die vorhandenen Leitungen werden zur Energieversorgung der neuen Leuchtensysteme genutzt.
Die Steuer- und Lampenleitungen werden ergänzt.

2.0  Leitungen, Schalter, Dosen

Teilweiser Austausch der Serienschalter / Taster sowie Putzsteckdosen an den Büroeingängen. Es gelangt in Anlehnung an den Neubau Fabrikat Jung LS 990 in cremeweiß zur Ausführung.
(Hinweis: In den Titel-Positionen ist für die Büros 'ws/weiß' genannt - Farbabgleich cremeweiß/weiß vor Ausführung klären.)

Zu I., II. und III durchgelesen und anerkannt:

--------------------------------, den ---------------------

------------------------------------------------------------
        - Stempel und Unterschrift -

## Vorbemerkung: Herstellergebundene Ausschreibung
Herstellergebundene Ausschreibung:

Die genannten Fabrikate und Typen sind verbindlich vorgegeben. Gleichwertige oder alternative Fabrikate sind NICHT zugelassen; Nebenangebote auf abweichende Fabrikate werden nicht gewertet.
Begründung: Bestands-Einheitlichkeit, vereinheitlichte Ersatzteil-/Lagerhaltung, haushaltsschonende Betriebsführung (dokumentiert im Erläuterungsbericht LP3, Kapitel 11).

## 01 Elektroinstallation

### Titel 1 Baustelleneinrichtung

**1.10 Podestleiter/Kleingerüst**
*** Pauschalposition
Podestleiter bzw. Kleingerüst für Arbeiten, die über die als Nebenleistung geltende Vorhaltung von Leitern/Gerüsten
bis 2 m (VOB/C) hinausgehen,

liefern und vorhalten.
Menge: 1,000 psch

**1.20 Fahrbares Arbeitsgerüst**
*** Pauschalposition
Fahrbares Arbeitsgerüst (Rollgerüst) nach DIN EN 1004, Lastklasse  3,
Arbeitshöhe bis  ca. 3,5 m

liefern, fachgerecht auf- und abbauen,
innerhalb der Arbeitsbereiche umsetzen und für die Dauer der abschnittsweisen Montage-/Demontagearbeiten vorhalten. Standsicherheit und Absturzsicherung nach Herstelleranleitung und Arbeitsschutzvorgaben.
Menge: 1,000 psch

### Titel 2 Rückbau, Demontage und Entsorgung

*Hinweis: Hinweis Entsorgungsleistungen*
Alle Entsorgungsleistungen ausschließlich über zugelassene Entsorgungsfachbetriebe; die ordnungsgemäße Entsorgung ist nachzuweisen (Pos. 02.0040).

**2.10 Rückbau/Demontage Bestandsleuchte (2x37 W Leuchtstoff) inkl. Leuchtmittel**
Rückbau/Demontage der Bestandsleuchte
(rechteckig, Leuchtstofftechnik, 2 x 37 W) inkl. Leuchtmittel, elektrisch freischalten, abklemmen,
Leuchte und Leuchtmittel abbauen,
bruchsicher sammeln und bereitstellen.
Menge: 415,000 St

**2.20 Fachgerechte Entsorgung Altleuchte**
Fachgerechte Entsorgung der Altleuchten als Elektroaltgeräte gemäß ElektroG (WEEE),
inkl. getrennter, bruchsicherer Erfassung und Sonderentsorgung der quecksilberhaltigen Leuchtstofflampen als gefährlicher Abfall gemäß AVV,
inkl. Sammelbehälter und Transport zur zugelassenen Entsorgungs-/Sammelstelle.
Menge: 415,000 St

**2.30 Bedarfsposition: Erfassung/Sonderentsorgung PCB-verdächtiger Vorschaltgeräte**
*** Bedarfsposition ohne GB
Bedarfsposition (Eventualposition, nicht in der Angebotssumme):
Erfassung und Sonderentsorgung PCB-verdächtiger Kondensatoren/Vorschaltgeräte (KVG) älterer Bauart, soweit vorhanden.
Prüfung nach Typ/Baujahr, getrennte Entsorgung als gefährlicher Abfall gemäß AVV inkl. Nachweis.

Nur bei tatsächlichem Anfall abzurechnen.
Menge: 529,000 St

**2.40 Beibringung Entsorgungsnachweise (Übernahme-/Wiegescheine, NachwV/eANV)**
*** Pauschalposition
Beibringung des Entsorgungsnachweises:

Übergabe der Übernahme-/Wiegescheine und der Entsorgungsbestätigung des zugelassenen Entsorgungsfachbetriebs. Für gefährliche Abfälle (quecksilberhaltige Leuchtstofflampen, ggf. PCB) Nachweisführung gemäß Nachweisverordnung (NachwV)
bzw. eANV.

Vollständige, prüffähige Dokumentation als Bestandsunterlage.
Menge: 1,000 psch

### Titel 3 Elektroinstallation

*Hinweis: Vorbemerkung*
Alle Kabel und Leitungen in halogenfreier Ausführung.
Die Einheitspreise enthalten Klein-/Befestigungsmaterial, Bohrungen, Anzeichnen von Durchbrüchen, Aussparungen in Systemtrennwände (soweit ohne besonderen Ansatz), Stromkreisbeschriftungen und dauerhafte Kennzeichnung.

**3.10 Installationsleitung NHXMH 3x1,5 (Ergänzungsmenge)**
Installationsleitung, halogenfrei, Typ NHXMH-J 3x1,5 mm², nach DIN VDE 0250-214 / DIN EN 50525-3-31, liefern und in Teillängen verlegen.

Verlegeart: auf Wanne bzw. in Abhangdecke mit anteiligen halogenfreien Sammelhaltern, im Hohlboden, Einziehen in vorhandene Leerrohre, Auflegen auf Kabelträger/-wannen, ausrichten, befestigen und betriebsfertig anschließen. Senkrechte Verlegung gegen Zugkräfte sichern. Montage überwiegend bis ca. 3,5 m Höhe.

Ergänzungsmenge zur Bestandsanlage.
Menge: 250,000 m

**3.20 Installationsleitung NHXMH-J 5x1,5 (Ergänzungsmenge)**
Installationsleitung, halogenfrei, NHXMH-J 5x1,5 mm², nach DIN VDE 0250-214 / DIN EN 50525-3-31; sonst wie Pos. 03.0010.

Ergänzungsmenge.
Menge: 500,000 m

**3.30 Installationsleitung NHXMH-J 3x2,5 (Ergänzungsmenge)**
Installationsleitung, halogenfrei, NHXMH-J 3x2,5 mm², nach DIN VDE 0250-214 / DIN EN 50525-3-31; sonst wie Pos. 03.0010.

Ergänzungsmenge.
Menge: 100,000 m

**3.40 Deckenanschlussdose Ridi ZDBE-SI**
Deckenanschlussdose in Leuchtenfarbe, zum Anschluss der gemeinsamen Netz- und Steuerleitung bei Deckenauslässen bzw. Seilabhängung, komplett einschl. Kleinmaterial, nach Herstellerrichtlinien montieren.

Fabrikat:  Ridi,
Typ:  ZDBE-SI.

Fabrikat/Typ verbindlich vorgegeben.
Menge: 8,000 St

**3.50 Hohlwand Gerätedose, mit Geräteschrauben, Tiefe 48 mm**
Hohlwand-Gerätedose nach DIN EN 60670 / VDE 0606 und DIN 49073, Kunststoff,

Installationsöffnung  Ø 60 mm,
Einbauöffnung  Ø 68 mm,
Tiefe  49 mm,
für Plattenstärke  7-40 mm,
Kombinationsabstand  71 mm
Schutzart  IP 30  flammwidrig nach DIN EN 60695  bis 850° C,

Passend zum einheitlichen Installationssystem des Bestands.
Liefern, inkl. Bohrung montieren und anschließen.
Menge: 14,000 St

*Hinweis: Hinweis Schaltergrogramm*
Im Gebäude ist ist durchgängig das Schalterprogramm Albrecht Jung LS990 verbaut (in den Büros ws)

Schalter, Steckdosen und Netzwerkdosen werden jeweils in 2er-Kombinationen installiert

**3.60 Taster, 1-pol. Schließer, 250 V ~ (Jung LS 990)**
Taster, 1-pol. Schließer, 250 V~,
Federklemmen  bis 2,5 mm²,
nach DIN VDE 0632 (EN 60669),
beleuchtbar (LED-Orientierungslicht),
Farbe  weiß.
Fabrikat:  Albrecht Jung, Programm  LS 990

inkl. Rahmenanteil, Klein-/Befestigungsmaterial, betriebsfertig montieren.
Fabrikat/Typ verbindlich vorgegeben.
Menge: 6,000 St

**3.70 Durchdringung Leichtbauwand (GK) herstellen u. brandschutzgerecht verschließen**
Durchdringung/Öffnung in Leichtbauwand (Gipskarton) für ergänzende Steuer-/Installationsleitungen herstellen: Rundöffnung,
Leitung einziehen,
Öffnung fach- und brandschutzgerecht in der geforderten Feuerwiderstandsqualität verschließen (zugelassenes System), Oberfläche wiederherstellen.
Gilt für neue wie nachzuarbeitende Bestandsöffnungen.
Je Durchdringung eine Position.
Menge geschätzt, objektbezogen zu prüfen.
Menge: 85,000 St

### Titel 4 Flurbeleuchtung und Großraumbüros

*Hinweis: Hinweise zur Montage*
Die Montage der Leuchten erfolgt abschnittsweise in Absprache je Büro. (2-6 Leuchten je Büro)
Während der Arbeiten müssen beim Freischalten immer mehrere Büros abgeschaltet werden. Arbeitstäglich müssen die Arbeiten in einem Büro immer komplett abgeschlossen werden.
Die Büros erhalten wie im Bestand einen Päsenzmelder (Helligkeitsregelung) und einen Taster zum manuellen Einschalten der Beleuchtung (Halbautomatik).

Die terminliche Abstimmung ist in die Preise mit einzukalkulieren.

Es ist ebenfalls einzukalkulieren, dass in den Büros eine Einrichtung (Möblierung) vorhanden ist und diese bei Bohrarbeiten zu schützen ist.

*Hinweis: Hinweise zu den Produkten*
Aus Nachhaltigkeitsgründen sind Produkttypen ausgeschrieben, deren Nachlieferbarkeit vom Hersteller mit 15 Jahren bestätigt ist.
Leuchtmittel und Betriebsgeräte einzeln austauschbar.
Die Typen sind bereits auf einer kompletten Etage verbaut.
Die Lagerkapazitäten sind begrenzt.
Daher sind die genannten Typen verbindlich ausgeschrieben.

**4.10 Abdecken von Möbeln**
Abdecken von Möbeln mit Abdeckfolie (Fixieren mit Klebeband); nach Fertigstellung entfernen und entsorgen. Ca. 89 Büros mit je ca. 8 m².
Mehrfachnutzung der Folie aus Nachhaltigkeitsgründen.
Menge: 48,000 m²

**4.20 Deckenaufbauleuchte TRILUX ArimoFit, Art. 8164351**
Rechteckige LED-Anbauleuchte mit mikroprismatischer Abdeckscheibe PW19 (Typ ArimoFit G2 D2 PW19 42-840 ETDD 01/01), Decken-/Wand-/Überhangmontage, mit Zubehör abgependelt. PMMA-Mikroprismatik, entblendend.
UGR  < 19 (EN 12464-1),
bildschirmgerecht (3000 cd/m² oberhalb 65°).
Bemessungslichtstrom  4200 lm
 32 W, 131 lm/W
Neutralweiß  4000 K,
Ra  > 80,
3 SDCM.
L80 100.000 h, L90 50.000 h.
Lichtquelle austauschbar (VO (EU) 2019/2020).
Weiß (ähnlich RAL 9016), Rahmen mit Schattenfuge.
 SK I,
 IP40,
 IK03,
Glühdraht  650 °C,
ta  25 °C,
 7,7 kg,
1232 x 294 mm, Höhe 42 mm.
DALI/DALI-2 (EN 62386),
Touch DIM;
Betriebsgerät austauschbar. Monitoring ready. Leuchte 10 J., Ersatzteile 15 J. CE/ProdSG.

Fabrikat:  TRILUX,
Artikel:  8164351.

Betriebsfertig montieren.
Fabrikat/Typ verbindlich vorgegeben.
Menge: 425,000 St

**4.30 Rundes LED-Anbau-Downlight TRILUX, Art. 6458140**
Rundes LED-Anbau-Downlight, Wand-/Deckenmontage,
PMMA transluzent, lambertsch,
Ausstrahlwinkel  104°.
 2000 lm,
 15 W,
 133 lm/W.
Neutralweiß  4000 K,
Ra  > 80,
3 SDCM.
L80 70.000 h.
Lichtquelle austauschbar.
Aluminiumdruckguss, weiß (ähnlich RAL 9016),
Ø 316 mm, Höhe 60 mm.
 SK I,
 IP40,
 IK06,
Glühdraht  650 °C,
ta  -20 bis 25 °C.
Betriebsgerät schaltbar/austauschbar. CE/ProdSG, ENEC. Leuchte 10 J., Ersatzteile 15 J.

Fabrikat:  TRILUX,
Artikel:  6458140.

Betriebsfertig montieren.
Fabrikat/Typ verbindlich vorgegeben.
Menge: 7,000 St

**4.40 Deckeneinbauleuchte WC TRILUX, Art. 9002091472**
Kompaktes rundes LED-Einbau-Downlight mit Rand für gesägte Deckenöffnungen; HACCP/IFS/BRC geeignet;
werkzeugloser Einbau (Schnellmontagespanner).
Deckenausschnitt  Ø 210 mm,
Einbautiefe  127 mm.
Very WideFlood.  1400 lm,
 11 W,
 127 lm/W. Neutralweiß  4000 K,
Ra  > 80,
3 SDCM.
Lichtquelle austauschbar.
Aluminiumdruckguss, weiß (ähnlich RAL 9016),
 Ø 228 mm.
 SK II,
 IP20
 (raumseitig IP54),
 IK06,
Glühdraht  850 °C,
ta  -20 bis 25 °C.
Halogenfrei verdrahtet, Betriebsgerät schaltbar/austauschbar.
CE/ProdSG, ENEC. Leuchte 10 J., Ersatzteile 15 J.

Fabrikat:  TRILUX,
Artikel:  9002091472.

Betriebsfertig montieren.
Fabrikat/Typ verbindlich vorgegeben.
Menge: 20,000 St

**4.50 Seilaufhängung Ridi ZSPT 2 Z 295**
2-Punkt-Seilaufhängung als Y-Seil für Abhanglängen bis 1000 mm.

Fabrikat:  Ridi,
Typ:  ZSPT 2 Z 295.

Inkl. Klein-/Befestigungsmaterial betriebsfertig montieren.
Fabrikat/Typ verbindlich vorgegeben.
Menge: 12,000 St

**4.60 Präsenzmelder ESYLUX PD-C 360i/24 DUO DALI**
Präsenzmelder 360°, Deckenmontage, Präsenz-/tageslichtabhängige Konstantlichtregelung; Parametrieren/Fernsteuern/Dokumentieren mit ESY-Pen und ESY-App;
Broadcast DALI/DALI-2;
IR-Fernbedienung 'blue mode'. DALI.
UP/Gerätedose  Ø 68 mm.
 Ø 108 mm,
 H/T 70 mm, Einbautiefe  24 mm.
 IP20,
 SK II,
ta  -25 bis +50 °C.
Weiß (ähnlich RAL 9010).
 230 V/50 Hz,
 0,6 W.
Reichweite  quer Ø 24 m,
 frontal Ø 11 m, Präsenz  Ø 8 m, bis 453 m².
Montagehöhe  3 m (max. 5 m).
 100-2000 lx.
2 Lichtkanäle, 2 HLK-Kanäle, Slave-/Tastereingang. Halb-/Vollautomatik.

Fabrikat:  ESYLUX,
Artikel:  PD-C 360i/24 DUO  DALI.

Betriebsfertig montieren und einjustieren.
Fabrikat/Typ verbindlich vorgegeben.
Menge: 85,000 St

*Hinweis: Hinweis Programm Bewegungsmelder und Blindabdeckungen*
Da Bewegungsmelder teils in bestehende Kombinationen Albrecht Jung LS 990 ws (Austausch für Taster) eingebaut werden, ist eine kompatible Rahmenanpassung zu beachten. Einstellung (Helligkeit, Zeit) manuell am Gerät; Fernbedienung wegen öffentlichen Besucherverkehrs nicht erwünscht.

**4.70 Bewegungsmelder uP Jung LS 17182 + 1701 PSE**
UP-Bewegungsmelder,
Montagehöhe  1,1 m,
bruchsicherer Thermoplast, hochglänzend.
Nachlaufzeit/Helligkeitsschwelle einstellbar, für Einsatz 'Licht'
mit Relais, Wandmontage auf Systemeinsatz.
Erweiterbar über Nebenstelle 2-/3-Draht;
Aufsteckblende.
Reichweite  ca. Ø 10 m,
weiß.

Fabrikat:  Albrecht JUNG
 GmbH & Co. KG,
Artikel:  LS 17182.

Zugehöriger Schalteinsatz Relais potentialfrei, 1-kanalig, mit Nebenstelleneingang, Gerätedose nach DIN 49073;

Fabrikat:  Albrecht JUNG,
 Artikel: 1701 PSE.

Inkl. Rahmen betriebsfertig montieren und einjustieren.
Fabrikat/Typ verbindlich vorgegeben.
Menge: 92,000 St

**4.80 Blindabdeckungen Jung LS 994 B**
Blind-Abdeckung (gerastet), bruchsicherer Thermoplast, hochglänzend, mit Tragring/Schraubbefestigung, weiß.

Fabrikat:  Albrecht JUNG
 GmbH & Co. KG,
Typ:  LS 994 B.

Inkl. Rahmen liefern und betriebsfertig montieren.
Fabrikat/Typ verbindlich vorgegeben.
Menge: 7,000 St

**4.90 Mittleres Kunststoff-Stangenrohr halogenfrei; starr; 25mm**
halogenfreies Elektroinstallationsrohr aus PPE
starr,
Außendurchmesser  25 mm,
halogenfrei nach  DIN VDE V 0604-2-100
nicht flammenausbreitend,
einwandig, glatt, angeformte Muffe,
Druck-/Schlagfestigkeit  mittel,
 -45 bis +90 °C.

Liefern, nach Verlegerichtlinien inkl. Rohrklipse verlegen und montieren.
Menge: 55,000 m

**4.100 Abzweigdose**
Abzweigdose nach VDE 0606,
flammwidrig,
halogenfrei nach  DIN VDE V 0604-2-100
Aufputzmontage,
 IP54,
 80x80 mm,
aufsteckbarer Deckel, selbstdichtende Leitungseinführungen,

Inkl. Klein-/Befestigungsmaterial und Anschlussklemmen betriebsfertig montieren.
Menge: 8,000 St

### Titel 5 Stundenlohnarbeiten

*Hinweis: Hinweis Stundenlohnarbeiten*
Im Verrechnungssatz sind sämtliche Aufwendungen enthalten (Lohn inkl. Gemeinkosten-Zuschläge, Sozial-/Krankenkassenbeiträge etc.); Zuschläge für Nacht-/Sonn-/Feiertagsarbeit nicht eingerechnet. Stundenlohnzettel arbeitstäglich 2-fach.

**5.10 Monteur selbstständig**
Stundenlohnarbeiten durch Arbeitskräfte auf Anordnung des AG ausführen.
Menge: 5,000 Std

**5.20 Obermonteur**
Stundenlohnarbeiten durch Arbeitskräfte auf Anordnung des AG ausführen.
Menge: 5,000 Std

**5.30 Helfer**
Stundenlohnarbeiten durch Arbeitskräfte auf Anordnung des AG ausführen.
Menge: 5,000 Std

**5.40 Monteur selbstständig (außerh. Regelarbeitszeit)**
Stundenlohnarbeiten durch Arbeitskräfte auf Anordnung des AG ausführen.
Menge: 6,000 Std

**5.50 Obermonteur (außerh. Regelarbeitszeit)**
Stundenlohnarbeiten durch Arbeitskräfte auf Anordnung des AG ausführen.
Menge: 6,000 Std

**5.60 Helfer (außerh. Regelarbeitszeit)**
Stundenlohnarbeiten durch Arbeitskräfte auf Anordnung des AG ausführen.
Menge: 6,000 Std
